# WDVS
Angebotsaufforderung (GAEB 90, DA83)
Währung: EUR

## Leistungsverzeichnis
Datum: 19.03.25

*Hinweis*
BAUVORHABEN: Wilhelmstr. 2 - 4  in 47239 Duisburg

*Hinweis*
A) ALLGEMEINE VORBEMERKUNGEN FÜR EINHEITSPREISABKOMMEN
(EPA)
=======================================================
==========

A1) ALLGEMEINES

In den Positionen dieses Leistungsverzeichnisses sind
häufig wiederkehrende Reparaturarbeiten beschrieben.

Dem Einheitspreisabkommen liegen die "Zusätzliche
Vertragsbedingungen für die Ausführung von
Bauleistungen (Z-VOB/B)" der Covivio Immobilien GmbH,
Stand Januar 2022, zugrunde. Für sich auf dieses EPA
beziehende Einzelaufträge (Leistungsabrufe) gelten die
Vertragsbedingungen in jedem Einzelfall als vereinbart.
Sofern zukünftig als Ersatz für die aktuell gültigen
Z-VOB/B Stand Januar 2022 mit dem Auftragnehmer (AN)
neue Z-VOB/B vereinbart werden, gelten für nach
Gültigkeitsbeginn die neuen Z-VOB/B beauftragte
Leistungen ausschließlich die neuen Z-VOB/B.

Für nach diesem Einheitspreisabkommen ausgeführte
Leistungen gelten, ergänzend zur den jeweiligen
Leistungsbeschreibungen der einzelnen Positionen, bei
evtl. Widersprüchen in nachfolgend genannter
Reihenfolge, folgende Bedingungen:

1. diese "allgemeine Vorbemerkungen für
Einheitspreisabkommen" (A)
2. die sich anschließenden "allgemeine technische
Vorbemerkungen" (B)
3. die sich anschließenden "besondere technische
Vorbemerkungen" (für dieses Gewerk) (C)
4. die "Zusätzliche Vertragsbedingungen für die
Ausführung von Bauleistungen Z-VOB/B"
5. Baustellenordnung der Covivio Immobilien GmbH in der
jeweils gültigen Fassung

Mit Unterzeichnung des EPA erklärt der AN, dass von ihm
sämtliche gesetzlichen, behördlichen und
berufgenossenschaftlichen Auflagen erfüllt werden, die
zur Ausführung der im EPA beschriebenen Leistungen
erforderlich sind.

Es dürfen nur solche Materialien verwendet werden, über
die der AN das uneingeschränkte Eigentumsrecht besitzt
und die vollkommen frei von Rechten Dritter sind.

Für die Ausführung der Arbeiten ist Fachpersonal in
ausreichender Zahl einzusetzen.
Hierbei ist darauf zu achten, dass für die Ausführung
sämtlicher Arbeiten unsere Baustellenordnung in der
jeweils gültigen Fassung zu beachten ist, die dem
ausführenden Fachpersonal in geeigneter Form zur
Kenntnis zu geben ist.

Der Einsatz von Subunternehmern ist bei
Kleinreparaturen grundsätzlich nicht erlaubt.

A2) KUNDENDIENST

Die Arbeiten werden in bewohnten Häusern ausgeführt.

Der Auftraggeber (AG) erwartet vom AN tatkräftige
Unterstützung bei den Bemühungen, berechtigten
Mieterwünschen zu entsprechen. Dazu gehören
insbesondere folgende Verpflichtungen:

1) Alle Handwerker/Mitarbeiter des AN haben die
Verpflichtung, Kunden (Mietern) höflich und hilfsbereit
zu begegnen. In Gesprächen mit den Mietern ist das
Bemühen von Covivio Immobilien um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Die, für die Ausführung von Leistungen nach diesem EPA,
hier festgeschriebenen Preise gelten für
Reparaturarbeiten bis zum Rechnungsbetrag von höchstens
1.500,-- EURO einschl. Mehrwertsteuer je
Einzeleinzelfall.

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind der
Abteilung Einkauf des AG möglichst vor Ausführung zur
Genehmigung aufzugeben und bei Rechnungslegung mit
einem "Z" zu kennzeichnen. Die Preise für derartige
Zusatzleistungen sind auf der Kalkulationsbasis der
Einheitspreise zu kalkulieren. Diese Z-Positionen sind
so ausreichend und umfassend zu beschreiben, dass
sowohl eine sachlich-fachliche als auch eine
kalkulatorische Nachprüfung durch den AG gewährleistet
ist, hierzu gehört insbesondere die Angabe der
verfahrenen Stunden.

Die Einheitspreise des EPA sind Nettopreise. Sie gelten
zuzüglich der zum jeweiligen
Leistungserbringungszeitpunkt gültigen Mehrwertsteuer.

A4) ABRECHNUNG

Eine evtl. vorhandene Position "An-/Abfahrtpauschale"
darf grundsätzlich nur einmal pro Auftrag berechnet
werden, auch wenn mehrere Anfahrten (auch an
verschiedenen Tagen) erforderlich sind. Sollten mehrere
Anfahrten aus Gründen erforderlich sein, die
ausschließlich der AG oder der Mieter zu vertreten hat,
sind diese besonders zu begründen und als Z Position zu
kennzeichnen (ggf. Mieterbelastung).

Bei mehreren zusammenhängenden Reparaturen, die an
einem Tag in einem Wohngebiet/Siedlungsbereich
ausgeführt werden (z.B. bei der Beseitigung von
Sturmschäden, E-Checks in einem Mehrfamilienhaus), darf
die An-/Abfahrt, in Abhängigkeit von dem bei der
Leistungsposition "An-/Abfahrt" festgeschriebenen
Grenzwert, nur einmalig bzw. nicht berechnet werden.

Soweit im Rahmen eines Auftrags zwei oder mehr
Positionen dieses EPA ausgeführt werden, die
gleichartige (identische) Teilleistungen überlappend
enthalten, darf lediglich eine dieser Positionen in
vollem Umfang abgerechnet werden. Die zweite bzw.
weitere Positionen sind dann mit einem Anteiligen Preis
als Z-Position in Rechnung zu stellen

Maßgebend für die Abrechnung ist das nach
Fertigstellung der Arbeiten durch den AN zu nehmende
Aufmaß, sowie die Bestätigung des Mieters bzw. bei
Leerwohnungen die Bestätigung des zuständigen
Kundenbetreuers/Bauleiters, daß die Leistungen
durchgeführt wurden.

Das testierte Aufmaß bzw. die Bestätigung ist vom AN
mit der Schlußrechnung einzureichen. Ausgenommen
hiervon sind Vorgänge, die über unsere
Handwerkerkopplung (HWK) abgerechnet werden; in diesen
Fällen sind die Aufmaße/Bestätigungen vom AN, im Rahmen
der gesetzlichen Vorschriften, vorzuhalten und, auf
Verlangen des AG, jederzeit innerhalb von 7
Kalendertagen zur Prüfung einzureichen.

Der AG ist berechtigt, jederzeit ein gemeinsames Aufmaß
zu verlangen.

A5) SONSTIGES

Die in diesen Bedingungen festgelegten Pflichten hat
der AN jedem Dritten aufzuerlegen, dessen er sich zur
Erfüllung dieser Pflichten bedient.

  Die Einheitspreisabkommen
dürfen weder ganz noch teilweise in irgendeiner Form
Dritten
  entgeltlich oder
unentgeltlich zugänglich gemacht werden

*Hinweis*
B)  ALLGEMEINE TECHNISCHE VORBEMERKUNGEN FÜR
EINHEITSPREISABKOMMEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z.B. für den Umgang mit
Asbest, PAK, und dergleichen, sind auf Anforderung des
(AG) jederzeit und umgehend zu erbringen

Bei wesentlichen Änderungen z.B. Ausscheiden eines
befähigten Mitarbeiters oder Auslaufen eines
befristeten Nachweises (z.B. Schweißnachweis) ist der
AN verpflichtet dies unverzüglich beim (AG) schriftlich
anzuzeigen und ggf. angebotene Aufträge abzulehnen.
Ebenso sind die jeweils gültigen
Unfallverhütungsvorschriften zu beachten und unbedingt
einzuhalten.

B3) GEBÄUDESCHÄDEN

Falls dem AN bei der Durchführung von Reparaturarbeiten
weitere Gebäudeschäden bekannt werden (auch an anderen
Gewerken), so hat er dem zuständigen Kundenbetreuer
oder Bauleiter des AG hierüber umgehend zu
unterrichten.

B4) LAGER- UND ABSTELLFLÄCHEN

Die Errichtung von Lager- und Arbeitsplätzen ist mit
der jeweiligen Bauleitung vorher abzustimmen.

Baustoffe und Bauteile dürfen nicht in den
Treppenhäusern und/oder auf anderen Verkehrsflächen
gelagert werden.

Bauschutt darf grundsätzlich nicht im Gebäude gelagert
werden.

B5) BEDINGUNGEN FÜR DIE ENTSORGUNG VON ABFÄLLEN

Der AN ist verpflichtet, die beim AG anfallenden
Abfälle ordnungsgemäß und sofort zu entsorgen. Zu
diesem Zweck hat er die einschlägigen Gesetze,
Verordnungen und sonstigen öffentlich-rechtlichen
Vorschriften  z.B. das Kreislaufwirtschafts- und
Abfallgesetz - einzuhalten. Eine Zwischenlagerung von
Abfällen ist nicht gestattet.

Sollten die für den Transport und die Entsorgung
erforderliche Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG  sich aus der Abfallbeseitigung ergebenden
Haftungsrisiken unter Einschluß des
Gewässerschäden-Haftungsrisikos auf seine Kosten eine
Haftpflichtversicherung in ausreichender Höhe für
Personen-, Sach- und Vermögensschäden abzuschließen und
dem AG den Abschluß auf Verlangen nachzuweisen. Diese
Regelung läßt die Haftung des AN unberührt

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

### Bereich 1 WDVS

#### Abschnitt 1.1 Baustelleneinrichtung

**1.1.10 Geräte und Werkzeuge liefern, vorhalten und entfernen**
Geräte und Werkzeuge liefern, vorhalten
und entfernen

Liefern, vorhalten und wieder entfernen
aller zur
Ausführung der Arbeiten benötigten
Geräte und
Werkzeuge.
Menge: 1,000 psch

**1.1.20 Toilettenkabine aufstellen und vorhalten**
Toilettenkabine aufstellen und vorhalten

Toilettenkabine in ausreichender Anzahl
nach Vorschrift
der Arbeitsstättenverordnung  45 für
die Dauer der
Arbeiten aufstellen, vorhalten,
unterhalten und wieder
entfernen. Im Unterhalt ist das
Entleeren bei Bedarf bzw. Austausch der Kabine
enthalten.
Nutzung erfolgt durch alle am Bauvorhabenbeteiligten
Firmen.
Menge: 1,000 Stck

**1.1.30 Baustromanschluss einrichten und vorhalten**
Baustromanschluss einrichten und
vorhalten

Baustromanschluss mit Messeinheit
einschließlich
Anschlusskabel und abschließbarem
Verteilerkasten
durch ein Elektrofachunternehmen
herstellen, vorhalten,
warten und wieder demontieren lassen.
Nutzung erfolgt durch alle am
Bauvorhaben beteiligten
Firmen. Zäherstand vor und nach der
Maßnahme dem
zuständigen Bauleiter mitteilen.
Menge: 1,000 Stck

**1.1.40 Bauwasseranschluss pauschal**
Bauwasseranschluss pauschal

Beauftragung eines
Installationsunternehmens zur
Herstellung, Vorhaltung, Wartung und
Demontage eines
für die einzusetzenden Maschinen
geeigneten
Bauwasseranschlusses mit
Messvorrichtung.
Einschließlich Betrieb und Bedienung.
Auch als
Anschluss für Fremdfirmen nutzbar. Die
Kosten werden
auf Nachweis vergütet. Zäherstand vor
und nach der
Maßnahme dem zuständigen Bauleiter
mitteilen.
Menge: 1,000 Stck

**1.1.50 Einholen der behördlichen Genehmigung**
*** Bedarfsposition ohne GB
Einholen der behördlichen Genehmigung

Einholen der für die ausgeschriebenen
Reinigungsarbeiten benötigten Anträge,
Genehmigungen
einschließlich Entrichtung der Gebühren
usw. Die Kosten
werden auf Nachweis erstattet.
Menge: 1,000 psch

**1.1.60 Auf-, Abbau Mobilzaun Grundstandzeit 14 Wochen**
Mobilzaunoffene Bauweise 2,0m h
liefern einschl. Auf-Abbau
Inkl. Betonfüße und Standardschelle

Aufbau nach Rücksprache mit Bauleitung
Menge: 110,000 lfdm

**1.1.70 Vorhaltewoche wie vor Pos.**
Verlängerung der
Vorhaltung für jede weitere angef.
Woche über die Grundstandzeit hinaus.
.
Menge: 1,000 lfdm

**1.1.80 Auf-,Abbau Mobilzauntor bis 14 Wochen**
Mobilzaun Bauzauntor 4,2m breit
liefern einschl. Auf- und Abbau
bestehend aus je zwei Torpfosten, Drehgelenken und
Torrollen
inkl. weiteren Zubehörteile.

Grundvorhaltedauer: 20 Wochen
Menge: 1,000 Stck

**1.1.90 Vorhaltungswoche wie vor Pos.**
Verlängerung der
Vorhaltung für jede weitere angef.
Woche über die Grundstandzeit hinaus.
Menge: 1,000 Stck

#### Abschnitt 1.2 Gerüstarbeiten

**1.2.10 Fassadengerüst**
Fassadengerüst

Stahlrohr,- Fassadengerüst mehrteilig
auf,- und abbauen, bestehend aus
Gerüstlagen von jeweils 2,00m aufwärts
gestaffelt, anschließlich der fest
angebrachten erforderlichen
Etagenleitern.
Gerüstbreite: 0,65m
Verkehrslast: 3 kn/m²
Grundvorhaltedauer: 10 Wochen
Menge: 600,000 m2

**1.2.20 Dachdeckerfanggerüst**
Dachdeckerfanggerüst

Dachdeckerfanggerüst am vorhandenen
Fassadengerüst an,- und abbauen
Grundvorhaltedauer: 4 Wochen
Menge: 65,000 lfdm

**1.2.30 Einbohlige Gerüstverbreiterung**
Einbohlige Gerüstverbreiterung

Einbohlige Gerüstverbreiterung am
vorhandenen Fassadengerüst auf,- und
abbauen.
Grundvorhaltedauer: 4 Wochen
Menge: 300,000 lfdm

**1.2.40 Treppenturm**
Anliefern, Montage, Demontage und Abtransport eines
Treppenaufgang gemäß Betriebssicherheitsverordnung
Pflicht.
Höhe bis 8,00m (VF + HF)
Grundvorhaltedaue: 10 Wochen
Menge: 15,000 lfdm

**1.2.50 Treppensicherung einbauenund Vorhalte, als Zulage**
Menge: 2,000 Stck

**1.2.70 Fassadengerüst vorhalten**
*** Bedarfsposition ohne GB
Fassadengerüst vorhalten

Vorhaltung der Fassadengerüste über
die 4- wöchige Grundstandzeit hinaus,
ab der 5. Woche
Menge: 1,000 Wo

#### Abschnitt 1.3 Schutzabdeckungen

**1.3.10 Schutz von Fenstern, Türen - Abdeckplane**
Schutz von Fenstern, Türen -
Abdeckplane

Schutzabdeckung von Fenstern und
Türen (außen) mit
Abdeckplane, einschließlich Abkleben,
Unterhaltung und
späterer Beseitigung/Entsorgung.
Menge: 100,000 m2

**1.3.20 Besondere Maßnahme zum Schutz gegen mechanische Beschädigung**
*** Bedarfsposition ohne GB
Besondere Maßnahme zum Schutz
gegen mechanische Beschädigung

Besondere Schutzmaßnahme an
Fenstern und Türen gegen
mechanische
Beschädigung vorhalten, beseitigen,
beseitigen und
entsorgen mit Haftfaserplatten
oder Spanplatten und Folie, einschl.
Unterkontruktion
Menge: 1,000 m2

**1.3.40 Schutz der Bodenflächen unter Gerüst - Hauseingänge**
Schutz der Bodenflächen unter Gerüst -
Hauseingänge

Schutzabdeckung der Bodenflächen im
Bereich der
Hauseingänge und/oder Kellerabgänge
herstellen,
vorhalten, beseitigen und entsorgen mit
Maler-Abdeckvlies oder Gitterfolie.
Menge: 110,000 m2

**1.3.50 Besondere Maßnahme zum Schutz der Loggiaböden**
*** Bedarfsposition ohne GB
Besondere Maßnahme zum Schutz der
Loggiaböden

herstellen, vorhalten, beseitigen und
entsorgen mit
Maler-Abdeckflies und Klebeband
Menge: 35,000 m2

#### Abschnitt 1.4 Vorhandene Fensterbänke ausbauen

**1.4.10 Fensterbank als Blechabdeckung ausbauen**
Fensterbank alst Blechabdeckung
ausbauen

Aufnehmen, entfernen
und entsorgen.
Menge: 60,000 lfdm

**1.4.20 Fensterbankunterbau mit Dämmstoff auffüttern**
Fensterbankunterbau mit Dämmstoff auffüttern.

Druch einen Dämmstoffkeil im erfoderlichen Winkel
passgenau herstellen.
Menge: 60,000 lfdm

**1.4.30 Fensterbänke Granit einbauen**
Fensterbänke Granit einbauen.

Granit 2cm einsetzen geeigneteten Mörtel,
mit seitlich und untere Wasserrille.
Liefern und auf Dämmstoffkeil kleben.

Inkl. Versiegelung und Aufmaß..
Menge: 60,000 lfdm

#### Abschnitt 1.6 Untergrundvorbereitung

**1.6.10 Verunreinigungen durch Hochdruckreinigung entfernen**
Verunreinigungen durch
Hochdruckreinigung entfernen

Verunreinigungen, Trennschichten u. Ä.
durch
Hochdruckreinigung, ohne Zusatz von
Reinigungs-/Strahlmittel entfernen,
einschließlich
aller Nebenarbeiten und
Schutzmaßnahmen.
Menge: 722,000 m2

**1.6.15 Fassadenfläche mit Fungizid behandeln**
*** Bedarfsposition ohne GB
Fassadenfläche mit Fungizid behandeln.
Menge: 722,000 m2

**1.6.20 Putzschäden ausbessern**
*** Bedarfsposition ohne GB
Putzschäden ausbessern

Putzschäden ausbessern. Nicht
tragfähigen Putz,
Hohlstellen u. Ä. bis auf den tragfähigen
Untergrund
entfernen. Flächen entstauben. Alle
anfallenden Stoffe
nach Vorschrift entsorgen. Fehlstellen
mit Putzmörtel
nach DIN EN 998-1, >/= 2,5 N/mm²,
auffüllen und
angleichen.
Putzdicke im Mittel: 20 mm
Bauteil: Balkone
Menge: 1,000 m2

**1.6.30 Erdreich aufnehmen, lagern**
Erdreich aufnehmen, lagern

Erdreich entlang der Außenwände für
die
Perimeterdämmung aufnehmen.
Erdaushub auf einer Breite von 20. cm
bis zu einer
Tiefe von 20 cm.
Das Aushubmaterial ist seitlich zu lagern
Menge: 90,000 m

**1.6.40 Putzsanierung im Rissbereich**
*** Bedarfsposition ohne GB
Putzsanierung im Rissbereich

Größere Risse z.B mit einer
Trennscheibe aufweiten.
Flächen entstauben. Alle amfallenden
Stoffe nach
Vorschrift entsorgen
Menge: 1,000 m

**1.6.50 Putz im Leibungsbereich abstemmen**
*** Bedarfsposition ohne GB
Putz im Leibungsbereich abstemmen

Putzschicht im Leibungsbereich von
Fenstern, Türen und
Öffnungen abstemmen, als Vorbereitung
für
Laibungsdämmung,
Flächen entstauben . Entsorgung nach
Vorschrift
Dicke der Putzschicht bis 2 cm
Tiefe der Laibungen bis 15 cm
Menge: 1,000 m

**1.6.60 Grundierung stark saugender Untergründe**
Grundierung stark saugender
Untergründe

Grundierung unbeschichteter
Putzflächen mit Lacryl
Tiefgrund ELF 595 tief eindringend, gut
verfestigend.
Menge: 722,000 m2

#### Abschnitt 1.7 Systemabschluss und Anschlüsse

**1.7.10 Sockelprofil an Kellerabgängen etc./ einschl. Dichtband**
Sockelprofil an Kellerabgängen etc./
einschl. Dichtband

WDVS Sockelprofil als unteren Abschluss der
Fassadendämmung in Bereichen ohne
Einbindung ins Erdreich mit 3 WDVS Schlagschrauben
pro Meter einschließlich WDVS
Sockelprofilverbinder und z.B.WDVS Sockeleckprofil
anbringen.
Begrenzte Untergrundunebenheiten mit WDVS
Unterlegscheiben ausgleichen. Einschließlich
Hinterfütterung der Sockelprofile bei der Montage mit
WDVS Dichtband.
Für Dämmschichtdicke 16 cm
Einbauort: Kellerabgänge etc.
Fabrikat: Brillux
Menge: 90,000 m

**1.7.20 Anschluss an Fenster und Türen mit Gewebe-Anputzleiste**
Anschluss an Fenster und Türen mit
Gewebe-Anputzleiste

WDVS Gewebe-Anputzleiste auf Fenster- und
Türrahmen anbringen.
Den Gewebestreifen in die nachfolgende
Armierungsschicht
überlappend einbetten.
Profilbauart:
Profil mit Anputzkante, selbstklebendem
PE-Band, integriertem Gewebestreifen und vorgestanzter
Abbruchkante mit Klebestreifen.
Fabrikat: Brillux
Menge: 248,000 m

**1.7.30 Abschlussprofil im Laibungsbereich / einschl. Dichtband**
*** Bedarfsposition ohne GB
Abschlussprofil im Laibungsbereich /
einschl. Dichtband

WDVS Sockelabschlussprofil, werkseitig ohne
Abtropfnase, als Abschluss der Leibungsdämmung
bei nicht ausreichend breitem Blendrahmen
anbringen.
Den Kunststoffschenkel des Profils entsprechend der
Dicke der Leibungsdämmung einkürzen.
Einschließlich WDVS Dichtband im Anschlussbereich zum
Blendrahmen.
Fabrikat: Brillux
Menge: 284,000 m

**1.7.40 Anschluss an angrenzende Bauteile mit Dichtband / 3-9 mm**
Anschluss an angrenzende Bauteile mit
Dichtband / 3-9 mm

Anschluss an angrenzende Bauteile mit
WDVS Dichtband, Fugenbreite 3-9 mm,
herstellen.
Bauteile: Dachuntersichten, Sparren,
Kragplatten, Fensterbänke (umlaufend) etc.
Fabrikat: Brillux
Menge: 320,000 m

**1.7.50 Anschluss an angrenzende Bauteile mit Dichtband / 7-16 mm**
*** Bedarfsposition ohne GB
Anschluss an angrenzende Bauteile mit
Dichtband / 7-16 mm

Anschluss an angrenzende Bauteile mit
WDVS Dichtband, Fugenbreite 7-16 mm,
herstellen.
Bauteile: Dachuntersichten, Sparren,
Kragplatten, Fensterbänke (umlaufend) etc.
Fabrikat: Brillux
Menge: 1,000 m

#### Abschnitt 1.8 Dämmplattenverklebung

**1.8.10 Mineralwolle Dämmplatte 16 cm**
Mineralwolle Dämmplatte 16 cm

MW Top Dämmplatten mit
Zweischichtcharakteristikan
vorbehandelte Fassadenflächen mit
Klebemörtel anbringen.
Anwendungstyp:
WAP gemäß DIN 4108-10
Plattenkante: Stumpf
Wärmeleitfähigkeit: 0,035 W/(m x K)
Plattendicke: 16 cm
Klebemörtel: WDVS Pulverkleber
Fabrikat: Brillux oder ähnlich
Menge: 637,000 m2

**1.8.11 zulage Perimeterdämmung 16 cm**
zulage Perimeterdämmung 16 cm

Perimeterdämmplatten aus EPS- Hartschaum
Menge: 25,000 m2

**1.8.20 Loggien/ PUR Smart Dämmplatten 10 cm**
Loggien/ PUR Smart Dämmplatten 10 cm

PUR Smart Dämmplatten an vorbehandelte
Fassadenflächen mit Klebemörtel anbringen.
Format: 100 x 50 cm
Plattenkante: Stumpf
Wärmeleitfähigkeit: 0,025 W/(m x K)
Plattendicke: 110 cm
Klebemörtel: WDVS Pulverkleber
Bauteil: Wandflächen der Loggien
Fabrikat: Brillux
Menge: 30,000 m2

**1.8.40 Sockelbereich / Perimeter-Dämmplatte mit BaseTec**
Sockelbereich / Perimeter-Dämmplatte mit BaseTec

Perimeter-Dämmplatte im Sockelbereich mit
feuchtigkeitsunempfindlicher Klebemasse flächenbündig
mit der Fassadendämmung anbringen.
Plattenkante: stumpf
Format: 100 x 50 cm
Plattendicke: 14 cm
Klebemörtel: BaseTec 3540 gemischt
mit BaseTec 3541
Ausbildung mit Einbindung ins Erdreich
mit
angeschrägtem Abschluss
Dämmung über GOK: ca. 30 cm
Dämmung unter GOK: ca. 20 cm
Fabrikat: Brillux
Menge: 55,000 m2

**1.8.45 Glattputz im Sockelbereich, mineralisch**
Menge: 55,000 m2

**1.8.47 Abdichtungsanstriche**
Abdichtungsanstriche, Oberputz/ Perimeterdämmplatte.

Zwei Abdichtungsanstriche im Übergangsbereich.
Oberputz/Perimeterdämmplatte, im erdbeührten Bereich,
zum Schutz vor aufsteigender Feuchtigkeit, mit
organischer Spachtelmasse auftragen.
Menge: 55,000 m2

**1.8.50 Balkone / Perimeter-Dämmplatte mit BaseTec**
Balkone / Perimeter-Dämmplatte mit BaseTec

Perimeter-Dämmplatte im Sockelbereich mit
feuchtigkeitsunempfindlicher Klebemasse flächenbündig
mit der Fassadendämmung anbringen.
Plattenkante: stumpf
Format: 100 x 50 cm
Plattendicke: 6 cm
Klebemörtel: BaseTec 3540 gemischt mit
BaseTec 3541
Ausbildung mit Einbindung ins Erdreich
mit
angeschrägtem Abschluss
Dämmung über GOK: ca. 30 cm
Dämmung unter GOK: ca. 20 cm
Fabrikat: Brillux
Menge: 24,000 m

**1.8.60 Laibungen / Mineralwolle-Dämmplatten, Dicke 1 cm**
Laibungen / Mineralwolle-Dämmplatten, Dicke 1 cm

Laibungen an vorhandenen Öffnungen,
z. B. bei zurückliegenden Fenstern und Türen,
dämmen und durch die Dicke der Fassadendämmung
insgesamt rechtwinklig herstellen.
Dämmplattenart: EPS Prime Dämmplatte
Wärmeleitfähigkeit: 0,036 W/(m x K)
Dämmdicke in der Laibung: 2 cm
Menge: 250,000 m

**1.8.80 Zuschnitte bzw. Anarbeiten an Dachschrägen/-Fensterbänke**
Zuschnitte bzw. Anarbeiten an
Dachschrägen/-Fensterbänke

Zuschneiden, Anschrägen und
Anarbeiten der Dämmplatten
an geneigte Dachflächen und
Unterseiten der
Fensterbänke, im erforderlichen
Neigungswinkel.
Menge: 60,000 m

**1.8.90 Gewebe- Eckschutz 100 x 230mm**
Gewebe- Eckschutz 100 x 230mm

Kantenschutz aus Glasgewebewinkel mit Kunststoff-
Innenwinkel an allen Außenecken, Kanten und
Fensterlaibungen mit Armierungsmasse anbringen.

Schenkellänge 100 x 230mm
Länge 2500mm
Menge: 365,000 lfdm

**1.8.100 Dehnungsfuge, fassadenbündig, mit Dehnfugenprofil ausbilden**
Dehnungsfuge, fassadenbündig, mit Dehnfugenprofil
ausbilden.

Ausbildung einer vertikalen Dehnfuge für ebene
Wandflächen mit systemzugehörigengem Dehnfugenprofil
aus Kunststoff mit elastischen Mittelteil, durch
Einbetten des Profils in Armierungsmasse.

Fugenbreite 5-25mm
Menge: 15,000 lfdm

**1.8.110 Mineralische Ausgleichsspachtelung auf MW-Dämmplatten**
Mineralische Ausgleichsspachtelung auf MW-Dämmplatten

Ausgleichsspachtelung auf MW Fassadendämmplatten mit
mineralischen Wertrockenmörtel ganzflächig herstellen.
Schichtstärke: ca.1mm
Menge: 667,000 m2

**1.8.120 Minerralische Armierungsschicht für MW**
Minerralische Armierungsschicht für MW, d = 4

Armierungsschicht auf MW Fassadendämmplatten mit
mineralischen Werktrockenmörtel und alkaliresistentem
Armierungsgewerbe.

Im System des Herstellers.
Menge: 667,000 m2

**1.8.130 Leibungen an Öffnungen und Nischen armieren**
Leibungen an Öffnungen und Nischen armieren

Leibungen an Öffnungen und Nischen, wie in der vor.
Pos. zur Armierungsausbildung in diesem WDVS System
beschrieben armieren.
Menge: 250,000 m

#### Abschnitt 1.9 Zusätzliche Verdübelung

**1.9.20 Verdübelung**
Statisch revlevante Verdübelung mit Schraubdübeln
052/215.
Verbrauch 6 St/m²

Vorschrift nach Hersteller und System
Menge: 667,000 m2

#### Abschnitt 1.10 Montageverankerungen

**1.10.10 PU Montagequader anbringen**
*** Bedarfsposition ohne GB
PU Montagequader mit mineralischem Klebemörtel
in Dicke der Fassadendämmung oberflächenbündig
anbringen einschließlich Anarbeiten der Dämmplatten
und Kennzeichnung in der Fläche.
Typ: PU Montagequader fäulnisresistenter
Quader, Rohdichte 200 kg/m3
Größe: 198 x 198 mm mit Nutzfläche
198 x 198 mm
Für Dämmschichtdicke: 160 mm
Anwendung: als Druckunterlage bei der Montage
schwererBauteile, wie Vordächer,
Markisen etc. Montageposition nach Angabe des
Auftraggebers
Fabrikat: Brillux
Menge: 1,000 Stck

**1.10.20 EPS Montagequader anbringen**
*** Bedarfsposition ohne GB
EPS Montagequader anbringen

EPS Montagequader mit mineralischem Klebemörtel
in Dicke der Fassadendämmung oberflächenbündig
anbringen einschließlich Anarbeiten der Dämmplatten
und Kennzeichnung in der Fläche.
Typ: EPS Montagequader fäulnisresistenter
Quader, Rohdichte 170 kg/m3
Größe/Abmessung:
( ) 100 x 100 mm mit Nutzfläche 80 x 80 mm
( ) 150 x 100 mm mit Nutzfläche 130 x 80 mm
Für Dämmschichtdicke: 120 mm
Anwendung: zur Befestigung leichter
Bauteile, wie Außenleuchten etc. Montageposition
nach Angabe des Auftraggebers
Fabrikat: Brillux
Menge: 1,000 Stck

#### Abschnitt 1.12 Fassade mit Mineral-Leichtputz

**1.12.10 Oberputz Fassade / Mineral-Leichtputz KR**
Oberputz Fassade / Mineral-Leichtputz KR

Oberputz an Fassadenflächen: Mineral-Leichtputz
KR(Kratzputzstruktur) auf die mineralisch armierten
Fassadenflächen auftragen und strukturieren.
Körnung: KR K3, für außen, sehr haftfest, äußerst
wasserdampfdiffusionsfähig
Standardfarbton: weiß
Fabrikat: Brillux
Menge: 667,000 m2

**1.12.40 Siliconharz- Fassadenfarbe**
Anstrich weiß

Schlussbeschichtung auf Basis eines
anorganisch-organisch copolymeren Bindemittels.
Zwischenanstrich und Schlussanstrich
Standardfarbton: weiß
Fabrikat: Brillux oder gleichwertiges Produkt
Menge: 722,000 m2

**1.12.50 Anstrich hell getönt als Zulage**
Anstrich hell getönt als Zulage

Zulagepreis für die Ausführung der
vorgenannten Anstriche im hell getönten Farbton.
Farbton nach Angabe des Auftraggebers.
Menge: 680,000 m2

**1.12.60 Anstrich mittel getönt als Zulage**
*** Bedarfsposition ohne GB
Anstrich mittel getönt als Zulage

Zulagepreis für die Ausführung der vorgenannten
Anstriche im mittel getönten Farbton.
Farbton nach Angabe des Auftraggebers.
Menge: 1,000 m2

**1.12.70 Anstrich satt getönt als Zulage**
Anstrich satt getönt als Zulage

Zulagepreis für die Ausführung der vorgenannten
Anstriche im satt getönten Farbton.
Farbton nach Angabe des Auftraggebers.
Menge: 42,000 m2

**1.12.80 Absetzen von Farbfeldern**
Absetzen von Farbfeldern

Absetzen von Farbfeldern Rückseitig an
Fensterfeldern  inkl. aller erforderlichen
Leistungen, wie Ausmessen, geradliniges Abkleben
und hinterstreichen zu andersfarbigen Flächen.
Menge: 1,000 psch

**1.12.90 Absetzen von Hausnummern**
*** Bedarfsposition ohne GB
Absetzen von Hausnummern

Absetzen von Hausnummern einschließlich
aller erforderlichen Leistungen, wie
Ausmessen, geradliniges Abkleben und
hinterstreichen zuandersfarbigen Flächen.
Zwischen Vordach und Treppenhausfenster.
Höhe ca. 1,0Meter
Fabrikat: Brillux
Menge: 1,000 Stck

**1.12.100 Faschen, Laibungen Glattputz / Rausan KR Feinputz**
Faschen, Laibungen Glattputz / Rausan
KR Feinputz

Ausbildung von Faschen und Leibungen als Glattputz.
Zwischenanstrich mit Putzgrundierung,
pigmentiert. Rausan KR Feinputz zur
Ausbildung von Faschen und Laibungen als Glattputz
auftragen undabreiben, einschließlich aller
erforderlichen
Leistungen, z. B. exaktes Abkleben der angrenzenden
Flächen.
Zusätzlicher Anstrich der vorgenannten
Putzflächen, Grund und Schlussanstrich mit Evocryl
200 in Protect-Qualität.
Leibungstiefe: bis 30 cm
Faschenbreite: ca. 3 cm
Farbton nach Angabe des Auftraggebers.
Fabrikat: Brillux
Menge: 250,000 lfdm

**1.12.110 Faschen unter Fensterbank Glattputz / wie zuvor**
*** Bedarfsposition ohne GB
Faschen unter Fensterbank Glattputz /
wie zuvor

Ausbildung von Faschen als Glattputz
unter den Fensterbänken, wie zuvor im
vollen Wortlaut beschrieben.
Faschenbreite: ca. 3 cm
Menge: 1,000 m

**1.12.120 Gerüstankerstopfen einsetzen, abdecken und bearbeiten**
Gerüstankerstopfen einsetzen, abdecken
und bearbeiten

Gerüstankerhülsen bei Gerüstabbau mit
Gerüstankerstopfen schließen und
mit dem Werkstoff (Oberputz einschließlich
Schlussanstrich) abdecken und bearbeiten.
Fabrikat: Brillux
Menge: 1,000 psch

#### Abschnitt 1.14 Vorbereitung der Beton-Kragplatten

**1.14.10 Beton- und Putzflächen abklopfen, Schadstellen kennzeichnen**
*** Bedarfsposition ohne GB
Beton- und Putzflächen abklopfen,
Schadstellen kennzeichnen

Beton- und Putzflächen durch Abklopfen
mit dem Hammer und visuellem Untersuchen
auf Schadstellen und Hohlstellen prüfen.
Schadstellen mit wetterfester Farbe
kennzeichnen.
Menge: 1,000 m2

**1.14.20 Beton abstemmen, Strahlen, Bewehrung entrosten, und verfüllen**
*** Bedarfsposition ohne GB
Beton abstemmen, Strahlen, Bewehrung
entrosten, und verfüllen

Betoninstandsetzung.
Nicht tragfähigen Putz abschlagen.
Abstemmen von losem,
nicht festen Beton bis auf dentragfähigen, festen
Kernbeton. Korrodierte Bewehrung bis 2
cm über den Rostansatz hinaus durch Stemmen
freilegen.
Die Ausbruchufer sind schräg, zwischen 30°
und 60°, herauszuarbeiten.
An der Oberfläche nicht ausreichend
festen oder schadhaften Beton durch Strahlen mit
festen Strahlmitteln gemäß DIN 18 349
vorbereiten.
Feste Altputzflächen sind nicht zu strahlen.
Freigelegte Bewehrung durch Strahlen
gemäß Oberflächenvorbereitungsgrad Sa 2½,
nach DIN EN ISO 12 944, Teil 4, entrosten.
Entrosteten Bewehrungsstahl
mit PCC-Basisschutz 801, einkomponentig, im
Streichauftrag in zwei Arbeitsgängen satt und
porenfrei beschichten.
Gesamtschichtdicke mind. 1.000 µm.
Ausbrüche im Beton mit PCC-Basisschutz
801 als Haftschlämme satt und einmassierend
behandeln.
Angemischten PCC-Füllmörtel 803 bzw.
PCC-Grobmörtel 802 in die noch feuchte
Haftschlämme fachgerecht einbringen und
gut verdichten.
Schadstellen oberflächenbündig verfüllen.
Bei Schichtdicken über 30 mm mehrlagig
arbeiten.
Fehlstellen im Oberputz fachgerecht mit
einem in der Festigkeit und Struktur
dem vorhandenen Putz entsprechenden
Putzmörtel ausfüllen und der vorhandenen
Oberflächenstruktur angleichen inkl. Schalung
für Ecken und Kanten u.Ä.. Ausführung an
Schadstellen mit unterschiedlichen Einzelgrößen.
Fabrikat: Brillux
Menge: 1,000 m2

#### Abschnitt 1.15 Untersichten mit Altanstrich/Acryl FF

**1.15.10 Verunreinigungen durch Hochdruckreinigung entfernen**
Verunreinigungen durch
Hochdruckreinigung entfernen

Verunreinigungen, Trennschichten u. Ä.
durch Hochdruckreinigung, ohne Zusatz von
Reinigungs-/Strahlmittel entfernen, einschließlich
aller Nebenarbeiten und Schutzmaßnahmen.
Menge: 45,000 m2

**1.15.20 Nicht tragfähige Altanstriche teilweise entfernen**
Nicht tragfähige Altanstriche teilweise
entfernen

Teilweise nicht tragfähige Altanstriche nach Art
des Bieters bis auf den tragfähigen
Untergrund entfernen.
Alle anfallenden Stoffe sind nach Vorschrift zu
entsorgen.
Menge: 45,000 m2

**1.15.30 Isolieranstrich / isolierende Grundierfarbe**
*** Bedarfsposition ohne GB
Isolieranstrich / isolierende
Grundierfarbe

Isolieranstrich bei durchschlagenden
Wasserflecken etc. zweimal mit Festodur
Grund 949, pigmentiert.
Fabrikat: Brillux
Menge: 45,000 m2

#### Abschnitt 1.17 Kellerfenster mit Anstr./Alkydharzlack

**1.17.10 Kellerfenster mit Anstrich / Alkydharzlack HG**
Kellerfenster mit Anstrich /
Alkydharzlack HG

Untergrundvorbehandlung: Anstrich auf
Eignung, Tragund Haftfähigkeit prüfen.
Nicht tragfähige Anstrichteile entfernen
und Schadstellen entrosten
(Oberflächenvorbereitungsgrad St 2).
Flächen gründlich anschleifen und säubern.
Schadstellen mit Haftgrund 850 grundieren.
Zwischenanstrich mit Haftgrund 850.
Schlussanstrich mit Impredur Hochglanzlack 840.
Farbton nach Angabe des Auftraggebers.
Bauteil: Stahlkellerfenster
einseitig / außen
Fabrikat: Brillux
Menge: 28,000 Stck

**1.17.20 Metallgeländer lackieren**
*** Bedarfsposition ohne GB
Metallgeländer lackieren

Metallgeländer, bestehend aus Oberund
Untergurt, senkrechten Stäben und Pfosten bzw.
Verankerungen, allseitig, wie folgt behandeln:
Untergrundvorbehandlung: Anstrich auf
Eignung, Tragund Haftfähigkeit prüfen.
Nicht tragfähige Anstrichteile entfernen und
Schadstellen entrosten
(Oberflächenvorbereitungsgrad St 2).
Flächen gründlich anschleifen und säubern.
Schadstellen mit Haftgrund 850 grundieren.
Zwischenanstrich mit Haftgrund 850.
Schlussanstrich mit Impredur Hochglanzlack 840.
Farbton nach Angabe des Auftraggebers.
Bauteil: Stahlkellerfenster
einseitig / außen
Fabrikat: Brillux
Menge: 1,000 m2

#### Abschnitt 1.18 Stundenlohnarbeiten

**1.18.10 Stundenlohnarbeit / Facharbeiter**
*** Bedarfsposition ohne GB
Stundenlohnarbeit / Facharbeiter

Stunde(n) eines Facharbeiters für nicht erfasste
Leistungen gegen besonderen Nachweis einschließlich
aller Lohnnebenkosten.
Menge: 10,000 Std

**1.18.20 Stundenlohnarbeit / Helfer**
*** Bedarfsposition ohne GB
Stundenlohnarbeit / Helfer

Stunde(n) eines Helfers für nicht erfasste
Leistungen gegen besonderen Nachweis
einschließlich aller Lohnnebenkosten.
Menge: 10,000 Std

**1.18.30 Stundenlohnarbeit / Auszubildender**
*** Bedarfsposition ohne GB
Stundenlohnarbeit / Auszubildender

Stunde(n) eines Auszubildenden für nicht erfasste
Leistungen gegen besonderen Nachweis einschließlich
aller Lohnnebenkosten.
Menge: 10,000 Std

#### Abschnitt 1.19 Zusätzliche Leistung

**1.19.10 Demontage Fassadendämmplatten**
Fassaden- Demontage von Fassadenplatten sowie der
Demontage der Unterkonstruktion sowie der KMF- Dämmung.

Dämmplatten wurden im Vorfeld auf Abest getestetnegativ.
Menge: 722,000 m2
